# F3.25.1
Leistungsbeschreibung (GAEB 90, DA81)
Währung: EUR

## 1
Datum: 21.10.19

*Hinweis*
System-Leistungsverzeichnis

BV: F3.25.1

Sehr geehrte Damen und Herren,

beigefügt erhalten sie unser
 System-Leistungsverzeichnis für den dargestellten
Systemaufbau zur Durchsicht, Prüfung und weiteren
 Verwendung.

Das System-Leistungsverzeichnis wurde nach bestem
 Wissen und Gewissen erstellt.

Es stellt keine planerische Leistung dar und entbindet
 den Fachplaner / Architekten oder
andere am Bau beteiligte Fachleute nicht von deren
 Prüfpflicht.
Die in dem System-Leistungsverzeichnis aufgeführten
 Produkte beziehen sich auf das
Fabrikat  SOPREMA GmbH.
Es sind die in diesem System-Leistungsverzeichnis
 aufgeführten Materialien der Firma
SOPREMA GmbH anzubieten.

Für Änderungen, ergänzende LV-Texte und technische
 Fragen stehen wir gerne zur
Verfügung

Maß-, Massen- und Mengenangaben sind eigenständig zu
 ermitteln oder zu ergänzen.

Mit freundlichen Grüßen

SOPREMA GmbH

### 01 1

#### 01.01 Untergrundvorbehandlung

**01.01.01 Untergrundvorbehandlung Metalle**
Untergrundvorbehandlung Metalle

Metalluntergründe mit ALSAN 076 Reiniger
säubern / reinigen und nach dem ablüften des Reinigers aufrauen.
Haftvermindernde Stoffe wie Zunderhaut
oder Rost entfernen.
Abgetragenes Material restlos entfernen
und fachgerecht entsorgen.
Farbbeschichtungen
auf Verträglichkeit und Haftung prüfen.
Menge: 0,000 m2

**01.01.02 Untergrundvorbehandlung Holzwerkstoffe**
Untergrundvorbehandlung Holzwerkstoffe

Holz /Holzwerkstoffe grundsätzlich
anschleifen.
Beschichtungen wie Farben und Lacken
auf ihre Verträglichkeit/Haftung
prüfen und ggf. entfernen.
Menge: 0,000 m2

**01.01.03 Untergrundvorbehandlung Putz / Mauerwerk**
Untergrundvorbehandlung Putz / Mauerwerk

Putz- / Mauerwerkuntergründe mit geeigneten Mitteln (z.B.:Diamantscheibe)
anschleifen um Farben und andere lose
Anhaftungen zu entfernen.
Abgetragenes Material restlos entfernen
und fachgerecht entsorgen.
Die Restfeuchte darf 5 Gew.% in den
oberen 2 cm nicht überschreiten.
Menge: 0,000 m2

**01.01.04 Untergrundvorbehandlung Beton**
Untergrundvorbehandlung Beton

Betonuntergründe mit geeigneten Mitteln
(z.B.: schleifen/strahlen/fräsen)
bearbeiten, um lose Bestandteile und
haftvermindernde Stoffe
(z.B. Betonschlämmen, Farben etc.) zu
entfernen.
Abgetragenes Material restlos entfernen
und fachgerecht entsorgen.
Die Haftzugsfestigkeit als auch die
Druckfestigkeit mit geeigneten Geräten
prüfen. (siehe technische Information).
Die Restfeuchte darf 5 Gew.% in den
oberen 2 cm nicht überschreiten.
Menge: 0,000 m2

**01.01.05 Untergrundvorbehandlung Hart PVC**
Untergrundvorbehandlung Hart PVC

PVC Untergründe mit ALSAN 076 Reiniger
von haftvermindernden Stoffen säubern /
reinigen und nach dem Ablüften des
Reinigers aufrauen.
Abgetragenes Material restlos entfernen
und fachgerecht entsorgen.

Einbindetiefe: ... cm
Menge: 0,000 m2

**01.01.06 Untergrundvorbehandlung Kunststoffbahnen**
Untergrundvorbehandlung Kunststoffbahnen

Hochpolymere Bahnen nach Herstellerangaben vorbehandeln.
Die Herstellervorschriften sind bei der
SOPREMA GmbH anzufordern und durch
Einzelprüfungen auf dem Bauvorhaben zu
bestätigen und zu dokumentieren.
Einbindetiefe: ... cm
Menge: 0,000 m2

**01.01.07 Untergrundvorbehandlung Bitumen**
Untergrundvorbehandlung Bitumen

Bitumenbahnen scharf abfegen, um losen
Sand oder Schiefersplitt zu entfernen.
Haftvermindernde Stoffe wie Folierungen
oder Kaschierungen entfernen.
Blasen und Falten abstoßen.
Anfallende Bitumen- / Schieferreste
restlos entfernen und fachgerecht entsorgen.
Einbindetiefe: ... cm
Menge: 0,000 m2

**01.01.08 Untergrundvorbehandlung Dämmstoff**
Untergrundvorbehandlung Dämmstoff

Dämmstoffe sind mit einer oberseitig
besandeten KSP-Bahn, die wärmeunterstützt zu verlegen ist,
vorzubereiten.
Sonderlösungen sind mit der
Anwendungstechnik zu vereinbaren.
Menge: 0,000 m2

**01.01.09 Untergrundvorbehandlung Beschichtungen**
Untergrundvorbehandlung Beschichtungen

Altbeschichtungen auf deren Eignung
prüfen und nach Herstellerangaben
vorbehandeln ggf. entfernen und fachgerecht entsorgen.
Die Herstellervorschriften sind bei der
SOPREMA GmbH anzufordern und durch
Einzelprüfungen auf dem Bauvorhaben zu
bestätigen und zu dokumentieren.
Menge: 0,000 m2

#### 01.02 Grundierungsarbeiten

**01.02.01 Grundierungsarbeiten Metall**
Grundierungsarbeiten Metall

Grundierung ALSAN 104 Metall-Primer 1K
gleichmäßig mit einem Perlonroller /
Pinsel oder durch sprühen auf dem
Metall aufbringen.
Verarbeitung gemäß den aktuellen
SOPREMA Herstellerrichtlinien.
Verarbeitungstemperatur: 5-35°C
Verbrauch: ca.80-100 g/m²
Menge: 0,000 m2

**01.02.02 Grundierungsarbeiten Holzwerkstoffe**
Grundierungsarbeiten Holzwerkstoffe

Grundierung ALSAN 170 gleichmäßig mit
einem Perlonroller auf dem Holzwerkstoff
aufbringen. Mischungsverhätniss der
zweikomponentigen, schnellreagierenden,
lösemittelfreien PMMA Grundierung mit
dem Katalysatorpulver je nach Temperatur
Verarbeitung gemäß den aktuellen
SOPREMA Herstellerrichtlinien.
Verarbeitungstemperatur: 0-35°C
Verbrauch: ca.400-600 g/m²
Menge: 0,000 m2

**01.02.03 Grundierungsarbeiten Putz / Mauerwerk**
Grundierungsarbeiten Putz / Mauerwerk

Grundierung ALSAN 170 gleichmäßig mit
einem Perlonroller auf Putz / Mauerwerk
aufbringen. Mischungsverhältnis der
zweikomponentigen, schnellreagierenden,
lösemittelfreien PMMA Grundierung mit
dem Katalysatorpulver je nach Temperatur
Verarbeitung gemäß den aktuellen
SOPREMA Herstellerrichtlinien.
Verarbeitungstemperatur: 0-35°C
Verbrauch: ca.400-600 g/m²
Menge: 0,000 m2

**01.02.04 Grundierungsarbeiten Beton**
Grundierungsarbeiten Beton

Grundierung ALSAN 170 gleichmäßig mit
einem Perlonroller auf Betonuntergründe
aufbringen. Mischungsverhältnis der
zweikomponentigen, schnellreagierenden,
lösemittelfreien PMMA Grundierung mit
dem Katalysatorpulver je nach Temperatur
Verarbeitung gemäß den aktuellen
SOPREMA Herstellerrichtlinien.
Verarbeitungstemperatur: 0-35°C
Verbrauch: ca.400-600 g/m²
Menge: 0,000 m2

**01.02.05 Grundierung hochpolymene Bahnwaren**
Grundierung hochpolymene Bahnwaren

Eventuell erforderliches Grundieren nach
Herstellerangaben gemäß erzieltem
Einzelhaftzugswert.
Verarbeitung gemäß Herstellerrichtlinien
Der Haftzugsversuch ist auf dem Bauvorhaben zu bestätigen und zu dokumentieren.
Menge: 0,000 m2

**01.02.06 Grundierungsarbeiten FPO-Bahnen**
Grundierungsarbeiten FPO-Bahnen

Grundierung ALSAN 103 FPO-Primer 1K
gleichmäßig mit einem Tuch / Pinsel
auf der FPO Bahn aufbringen.
Verarbeitung gemäß den aktuellen
Soprema Herstellerrichtlinien.
Verarbeitungstemperatur: 5-35°C
Verbrauch: ca.100-150 g/m²
Menge: 0,000 m2

**01.02.07 Grundierungsarbeiten Asphalt**
Grundierungsarbeiten Asphalt

Grundierung ALSAN 172 gleichmäßig
mit einem Perlonroller auf dem Asphalt
aufbringen. Mischungsverhältnis der
zweikomponentigen, schnellreagierenden,
lösemittelfreien PMMA Grundierung mit
dem Katalysatorpulver je nach Temperatur
Verarbeitung gemäß den gültigen
SOPREMA Herstellerrichtlinien.
Verarbeitungstemperatur: 0-35°C
Verbrauch: ca.400-600 g/m²
Menge: 0,000 m2

**01.02.08 Grundierungsarbeiten Dämmstoffe**
Grundierungsarbeiten Dämmstoffe

Grundierung ALSAN EPR gleichmäßig mit
einem Perlonroller auf lösemittel
sensibelen Untergründen als Trennschicht
aufbringen und im nassen Zustand mit
ALSAN Quarzsand Typ 2 Korn an Korn
absanden.
Nach der Durchhärtung ist überschüssiger
Quarzsand zu entfernen und fachgerecht
zu entorgen

Verarbeitung gemäß den aktuellen
SOPREMA Herstellerrichtlinien.
Verarbeitungstemperatur: 5-30°C
Verbrauch ALSAN EP-R: ca.400-600 g/m²
Verbaruch ALSAN Quarz: ca.1500g/m²
Menge: 0,000 m2

#### 01.03 Abdichtungsarbeiten

**01.03.01 Gullyanschluss ALSAN 770TX**
Gullyanschluss ALSAN 770TX

Abdichtung der Abläufe  mit ALSAN 770 TX
und der vollflächigen Einlage von
perforiertem ALSAN Spezialvlies mit
einer Mindestüberlappung von 5 cm zu
ALSAN Abdichtungen und mindestens 10 cm
zu anderen Abdichtungsuntergründen
herstellen.
Mischungsverhältnis der zweikomponentigen, schnellreagierenden,
lösemittelfreien PMMA Abdichtung mit
dem Katalysatorpulver je nach Temperatur
Verarbeitung gemäß den aktuellen
SOPREMA Herstellerrichtlinien.
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Gullydurchmesser: ... mm
Menge: 0,000 st

**01.03.02 Lüfteranschluss ALSAN 770TX**
Lüfteranschluss ALSAN 770TX

Abdichtung der Lüfter mit ALSAN 770 TX
und der vollflächigen Einlage von
perforiertem ALSAN Spezialvlies mit
einer Mindestüberlappung von 5 cm zu
ALSAN Abdichtungen und mindestens 10 cm
zu anderen Abdichtungsuntergründen
herstellen.
Mischungsverhältnis der zweikomponentigen, schnellreagierenden,
lösemittelfreien PMMA Abdichtung mit dem
Katalysatorpulver je nach Temperatur.
Verarbeitung gemäß den aktuellen
SOPREMA Herstellerrichtlinien.
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Lüfterdurchmesser: ... cm
Menge: 0,000 st

**01.03.03 Sekurantanschluss ALSAN 770TX**
Sekurantanschluss ALSAN 770TX

Abdichtung der Sekuranten mit
ALSAN 770 TX und der vollflächigen
Einlage von perforiertem ALSAN
Spezialvlies mit einer Mindestüberlappung von 5 cm zu ALSAN Abdichtungen
und mindestens 10 cm zu anderen
Abdichtungsuntergründen herstellen.
Mischungsverhältnis der zweikomponentigen, schnellreagierenden,
lösemittelfreien PMMA Abdichtung mit dem
Katalysatorpulver je nach Temperatur.
Verarbeitung gemäß den aktuellen
SOPREMA Herstellerrichtlinien.
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Lüfterdurchmesser: ... cm
Menge: 0,000 st

**01.03.04 Durchdringungsanschluss ALSAN 770TX**
Durchdringungsanschluss ALSAN 770TX

Abdichtung an Durchdringungen mit
ALSAN 770 TX und der vollflächigen
Einlage von perforiertem ALSAN
Spezialvlies mit einer Mindestüberlappung von 5 cm zu ALSAN Abdichtungen
und mindestens 10 cm zu anderen
Abdichtungsuntergründen herstellen.
Mischungsverhältnis der zweikomponentigen, schnellreagierenden,
lösemittelfreien PMMA Abdichtung mit dem
Katalysatorpulver je nach Temperatur.
Verarbeitung gemäß den aktuellen
SOPREMA Herstellerrichtlinien.
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Durchmesser der Durchdringung: ... cm
Menge: 0,000 st

**01.03.05 Stahlträgeranschluss ALSAN 770TX**
Stahlträgeranschluss ALSAN 770TX

Abdichtung der Stahlträger mit
ALSAN 770 TX und der vollflächigen
Einlage von perforiertem ALSAN
Spezialvlies mit einer Mindestüberlappung von 5 cm zu ALSAN Abdichtungen
und mindestens 10 cm zu anderen
Abdichtungsuntergründen herstellen.
Mischungsverhältnis der zweikomponentigen, schnellreagierenden,
lösemittelfreien PMMA Abdichtung mit dem
Katalysatorpulver je nach Temperatur.
Verarbeitung gemäß den aktuellen
SOPREMA Herstellerrichtlinien.
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Stahlträgerabmessung:
... cm/ ... cm/ ... cm
Menge: 0,000 st

**01.03.06 Lichtkuppelanschluss ALSAN 770TX**
Lichtkuppelanschluss ALSAN 770TX

Abdichtung der Lichtkuppel mit
ALSAN 770 TX und der vollflächigen
Einlage von perforiertem ALSAN
Spezialvlies mit einer Mindestüberlappung von 5 cm zu ALSAN
Abdichtungen und mindestens 10 cm
zu anderen Abdichtungsuntergründen
herstellen.
Mischungsverhältnis der zweikomponentigen, schnellreagierenden,
lösemittelfreien PMMA Abdichtung mit dem
Katalysatorpulver je nach Temperatur.
Verarbeitung gemäß den aktuellen
SOPREMA Herstellerrichtlinien.
Lichtkuppelgröße:....cm /.......cm
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Menge: 0,000 st

**01.03.07 Bewegungsfuge ALSAN 770**
Bewegungsfuge ALSAN 770

Bewegungsfugenabdichtung aus ALSAN 770
und der vollflächigen Einlage von
perforiertem ALSAN Spezialvlies
herstellen.
Ausführung gemäß Soprema
Einbauempfehlung.
Mischungsverhältnis der zweikomponentigen, schnellreagierenden,
lösemittelfreien PMMA Abdichtung mit dem
Katalysatorpulver je nach Temperatur.
Verarbeitung gemäß den aktuellen
SOPREMA Herstellerrichtlinien.
Eigenschaften:
Farbe: RAL 7035/7032
Zweikomponentig auf Basis PMMA
Schichtstärke mind. 2,1 mm
Verbrauch: ca.2,5kg/m²
µ = 5130
Vlieseinlage: 110g/m² perforiertes Vlies
Verarbeitungstemperatur: 0-35°C
Lösemittelfrei
UV-, hydrolyse- und alkalibeständig
DIN EN 13501-5, BROOF (t1)
entspricht DIN 4102-7/B2
Geprüft nach ETAG 005
AbP - Bauregelliste A Teil 2. Lfd.Nr.1.4
bestanden in den höchsten Klassen
Bewegungsfugenbreite: ... cm
Menge: 0,000 m
